# FWDRK_Elzach
Angebotsaufforderung (GAEB 90, DA83)
Währung: EUR
Auftraggeber: Stadt Elzach

## Zusätzlicher Text
NEUBAU DER FEUERWEHR, DER RETTUNGSWACHE DES DRK UND DES BAUHOFES IN
ELZACH

L E I S T U N G S B E S C H R E I B U N G

BODENBESCHICHTUNG AUF SCHWIMMENDEN ESTRICH

AUFTRAGGEBER:

STADT ELZACH
Hauptstrasse 69
79215 Elzach

## Zusätzlicher Text
I. ALLGEMEINE VORBEMERKUNGEN

Bauvorhaben  Neubau der Feuerwehr und der Rettungswache des DRK
  Weilertalstraße 2
  79215 Elzach

Bauherr  Stadt Elzach
  vertreten durch Herrn Bürgermeister Roland Tibi
  Hauptstraße 69
  79215 Elzach

Entwurfsverfasser  Buddenberg Tauchmann Architekten Düsseldorf
  Tannenstraße 9
  40476 Düsseldorf
  Tel.: 0211 2398 504
  Fax: 0211 2398 505

Objektüberwachung  Ernst² Architekten
  Berliner Allee 29
  79110 Freiburg
  Tel.: 0761 20 25 14 57
  Fax.: 0761 / 20 25 14 59

Sicherheit- und
Gesundheitsschutz-Koordinator: bitte eintragen

1.1 Beschreibung der Baumaßnahme

Es handelt sich bei der Baumaßnahme um den Neubau der Feuer- und
Rettungswache für die Freiwillige Feuerwehr der Stadt Elzach und für den
DRK-Kreisverband Emmendingen.

Lage | Bestand

Das Grundstück befindet sich im süd-westlichen Bereich der Stadt Elzach
im Landkreis Emmendingen.
Es liegt im neu erschlossenen "Sauter-Areal" dessen planungsrechtliche
Festsetzungen im Bebauungsplan und den örtlichen Vorschriften
"Sauter-Areal" (23.01.2018), aufgeführt sind. Das Gebiet umfasst neben
Gewerbeflächen auch Allgemeine Wohngebiete im nord-östlichen Bereich.
Über die bestehende Sägewerkstraße und die neu errichtete
Weilertalstraße wird das Grundstück nördlich erschlossen. Südlich der
Grundstücksgrenze verläuft der Yachbach mit öffentlicher Grünfläche. Auf
dem ca. 9.372,00 qm großen Grundstück sind der Neubau der Freiwilligen
Feuerwehr mit Rettungswache für das DRK (westliche/ linke
Grundstücksfläche) sowie der kommunale Bauhof (östliche/ rechte
Grundstückfläche) geplant. Im ersten Schritt wird die Feuer- und
Rettungswache errichtet, der Bauhof soll in den nächsten Jahren folgen.

Neubau
Gebäude & Außenanlagen

Der Neubau (BGF= ca. 2.800 qm) der Feuer- und Rettungswache beherbergt
die Räumlichkeiten der Freiwilligen Feuerwehr Elzach und des
DRK-Kreisverbandes Emmendingen. Der L-förmige Baukörper bildet sich aus
drei Baukörpern: einem zweigeschossigen Verwaltungsbau, einer
eingeschossigen Fahrzeughalle des DRKs und einer eingeschossigen
Fahrzeughalle mit zweigeschossigem Bereich für Werkstätten und
Lagerflächen der Freiwilligen Feuerwehr. Über eine eingeschossige
"Gebäudefuge" werden die Bereiche miteinander verbunden. Das Bauwerk ist
7,00 m von der Straße abgerückt. Auf der Vorfläche befinden sich
Fahrradabstellplätze und die Stellplätze der DRK-Mitarbeiter. Links
neben dem Kopfbau verläuft die Alarmausfahrt der Einsatzfahrzeuge der
Freiwilligen Feuerwehr und die Zufahrt zu weiteren Stellplätzen im
Innenhofbereich. Die Weilertalstraße steigt in Richtung des Bauhofes an.
Das Gelände der Feuer- und Rettungswache reagiert auf die Steigung: Der
Innenhof liegt erhöht zum Straßenniveau im Bereich der Zufahrt/ bzw.
Alarmausfahrt. Hier ist die Zufahrt als Anstieg ausgebildet. Aufgrund
des Straßenanstiegs liegt die Einfahrt der Fahrzeughalle des DRKs
unterhalb des Straßenniveaus und wird über eine Abfahrt erschlossen.

Es werden eine verputzte Lochfassade mit 3-Scheiben Isolierverglasung,
Flachdachabdichtungen mit bituminösen Bahnen auf Gefälledämmung, zum
Großteil extensiv begrünt, ausgeführt.

Gebäudehöhen:

Es sind folgende Höhen der Baukörper und Geschosshöhen geplant:

Verwaltungsbereich: Gebäudehöhe =  8,50 m (OK FFB EG - OK Attika)
(zweigeschossig)  Geschosshöhe EG = 4,30 m (OK FFB EG - OK FFB OG)
  Geschosshöhe OG = 3,60 m (OK FFB OG - OK RD)

Fahrzeughalle DRK: Gebäudehöhe =  5,50 m (OK FFB EG - OK Attika)
(eingeschossig)  Geschosshöhe =  4,90 m (OK FFB EG - OK RD)

"Gebäudefuge":  Gebäudehöhe =  4,30 m (OK FFB EG - OK Terrasse)
(eingeschossig)  Geschosshöhe =  3,80 m (OK FFB EG - OK RD)

Fahrzeughalle FFW: Gebäudehöhe =  6,00 m (OK FFB EG - OK Attika)
(eingeschossig)  Geschosshöhe =  5,40 m (OK FFB EG - OK RD)

Werkstätten & Lager: Gebäudehöhe =  6,00 m (OK FFB EG - OK Attika)
(zweigeschossig)  Geschosshöhe EG = 2,88 m (OK FFB EG - OK FFB OG)
  Geschosshöhe OG = 2,52 m (OK FFB OG - OK RD)

Räumlichkeiten:

Das Gebäude wird nördlich von der Weilertalstraße über eine
Treppenanlage betreten. Über den gemeinsamen Haupteingang mit Flurzone
erreichen beide Nutzergruppen ihre Bereiche. Die Räumlichkeiten des DRKs
sind straßenseitig angeordnet. Hier finden sich u.a. der Aufenthaltsraum
mit Küche und die vier Ruheräume. Über den mittig verlaufenden Flur
werden die Umkleide- und Sanitärräume und die Fahrzeughalle mit zwei
Stellplätzen und Lagerfläche erreicht. Die Alarmierungsräume der
Freiwilligen Feuerwehr sind mit Blick auf den Innenhof und die
Fahrzeughalle ausgerichtet.
Über die Treppe in der Nähe des Haupteingangs erreicht man weitere
Räumlichkeiten der Freiwilligen Feuerwehr im Obergeschoss. Neben
Büroräumen, der Küche mit Getränkelager und den Sanitärbereichen sind
hier der große Schulungsraum mit Loggia und der Jugendraum angeordnet.
Vom Terrassenbereich, vorbei an der TGA-Aufstellfläche, gelangt man über
eine Fluchtrampe auf die zum Bauhofgelände führende Fluchttreppe.
Die Fahrzeughalle der Freiwilligen Feuerwehr zählt neun Stellplätze mit
einer Grube. Rückwärtig der Stellplätze ist der Werkstattbereich
angebunden. Über dem Werkstattbereich befinden sich Technikräume und
Lagerflächen. Unterhalb der Fahrzeughalle, im südlichen
Grundstücksbereich, liegt der außenliegende, überdachte Waschplatz. Hier
gibt es die Durchfahrtsmöglichkeit zum Bauhofgelände.

1.2 Allgemeine Informationen
Der Bieter hat sich vor Angebotsabgabe durch Einsicht der Planunterlagen
ausgiebig über Art und Umfang der
anzubietenden Leistungen zu informieren und sich mit der
Baustellen-Örtlichkeit so vertraut zu machen, dass zu
erwartende Schwierigkeiten sowie alle Besonderheiten in den
Einheitspreisen erfasst sind; Unvollständigkeiten, Unklarheiten /
Widersprüche oder Zweifel in den Angebotsunterlagen sind vor
Angebotsabgabe mit dem Auftraggeber abzuklären. Nachträgliche
Einwendungen und Forderungen, die auf eine Unkenntnis der Sachlage
zurückzuführen sind, werden in keinem Fall anerkannt.

1.3 Fachplanungen

Statik nach Angaben Mohnke | Höss Bauingenieure Beratende Ingenieure
PartGmbB

Schall- und Wärmeschutz nach Angaben Stahl+Weiß PartGmbB

Technische Gebäudeausrüstung HLS nach Angaben IB Becherer Ingenieurbüro
für TechnischeGebäudeausrüstung

Technische Gebäudeausrüstung ELT nach Angaben Ingplan iMMotec

Außenanlagenplanung nach Angaben Kirn Ingenieure

Baugrund nach Angaben HPC AG

1.4 Anlagen

Grundrisse EG und OG
Übersichten Bodenaufbau
Details Bodenaufbauten EG und OG

## Zusätzlicher Text
II: ALLGEMEINE TECHNISCHE VERTRAGSBEDINGUNGEN

0.1.1 Lage und Ausmaß der dem AN für die Ausführung seiner Leistungen
zur Benutzung oder Mitnutzung überlassenen Flächen und Räume
Dauerhafte Lagerplätze können innerhalb des Baustellenbereichs nur in
sehr begrenztem Umfang nach Abstimmung mit der Bauleitung des AG zur
Verfügung gestellt. Jeder Auftragnehmer verpflichtet sich lediglich die
für die laufende Leistungserbringung notwendigen Materialien und Geräte
vorzuhalten. Nicht mehr benötigte Flächen innerhalb der Lagerflächen
sind unverzüglich frei zu räumen, dies gilt insbesondere nach Erbringung
der Leistungen vor Ort.

Vor Ausführungsbeginn hat der Auftragnehmer mit dem Auftraggeber
festzulegen, wo das erforderliche Gerät, Schutt, Container und
dergleichen auf der Baustelle gelagert werden kann, um gegenseitige
Störungen der am Bau beteiligten Handwerker während der Bauausführung zu
vermeiden.

Eine Baustellenbewachung wird durch den AG nicht gestellt.

0.1.2 Entsorgung von Abfall und Abwasser
Die Entsorgung jeglichen Abfalls aus dem Bereich des AN ist, soweit in
den Einzelbeschreibungen nicht gesondert ausgewiesen, grundsätzlich
Nebenleistung und hat nach dem KrW- AbfG vom 27.09.1994 zu erfolgen.
Anfallender Schutt und Müll ist vom AN sofort zu beseitigen. Kommt der
AN dieser Forderung nicht nach, ist die Bauleitung berechtigt, den
Schutt bzw. Müll zu Lasten des AN entsorgen zu lassen.

Die entsprechend geltenden Vorschriften (Kreislaufwirtschafts- und
Abfallgesetz vom 07.10.1996, Landesabfallgesetz vom 15.10.1996) sind zu
beachten. Der Auftragnehmer hat sich eigenverantwortlich über die
gesetzlichen Bestimmungen zu informieren.

Die nach ATV DIN 18299 Abschnitt 4.1.11 durch den Auftragnehmer zu
beseitigenden Verunreinigungen beziehen sich auch auf die Verunreinigung
der öffentlichen Verkehrswege durch Personal, Fahrzeuge und Maschinen
des Auftragnehmers oder seiner Nachunternehmer. Solche Verunreinigungen
sind durch geeignete Maßnahmen möglichst zu vermeiden. Trotzdem
auftretende Verunreinigungen sind so rechtzeitig zu beseitigen, dass
durch sie keine Gefährdung des öffentlichen Verkehrs entstehen kann.

0.1.3 Gegebenenfalls gemäß der Baustellenverordnung getroffene Maßnahmen
Entsprechend der Verordnung über Sicherheit und Gesundheitsschutz auf
Baustellen (BaustVO) wird vom Bauherrn ein Sicherheits- und
Gesundheitsschutzkoordinator beauftragt. Dessen Anweisungen ist Folge zu
leisten. Ein SiGe-Plan wird aufgestellt und einzuhalten.

Angaben zur Ausführung

0.2.1 Vorgesehene Arbeitsabschnitte, Arbeitsunterbrechungen Die
Leistungserbringung erfolgt entsprechend den vertraglichen
Vereinbarungen.
Arbeitsunterbrechungen, es sei denn diese sind an anderer Stelle
explizit erwähnt, sind nicht vorgesehen.

0.2.2 Mitbenutzung fremder Gerüste, Hebezeuge, Aufenthalts- und
Lagerräume...
Eine Mitbenutzung fremder Gerüste, Hebezeugen, Aufenthalts- und
Lagerräume usw. durch den AN ist nicht vorgesehen.

0.2.3 Bereitstellung von Gerüsten, Hebezeuge, Aufenthalts- und
Lagerräume..., Einrichtungen u.dgl. für andere Unternehmer
Eine planmäßige Bereitstellung von Gerüsten, Hebezeugen, Aufenthalts-und
Lagerräumen des AN für andere Unternehmen ist nicht vorgesehen, außer
wenn in den Leistungspositionen beschrieben.
Dies betrifft insbesondere die Bereitstellung, Vorhaltung und Bedienung
des Hochbaukranes entsprechend den Leistungspositionen.

Darüber hinaus muss Folgendes beachtet werden:

- Zementprodukte müssen chromatarm sein

- Betontrennmittel (Schalöle) müssen aus Pflanzenöl sein. Schmieröle
sollten möglichst aus Pflanzenöl sein. Ist die Verwendung von
Mineralölen erforderlich, dürfen keine polycyclischen, aromatischen
Kohlenwasserstoffe (PAH, PAK) enthalten sein und das Produkt muss das
RA-ZU 64 Umweltzeichen (Blauer Engel) besitzen. Bei der Verarbeitung ist
hinsichtlich des entstehenden Ölnebels der empfohlene TLW-Wert
(threshold limit value) von 5 mg/m3 Luft einzuhalten.

- Die Verarbeitung von künstlichen Mineralfasern soll möglichst
vermieden werden.

- Falls kein gleichwertiges unbedenkliches
Ersatzmaterial/Ersatzkonstruktion zur Verfügung steht, dürfen nur
künstliche Mineralfasern eingesetzt werden, die gemäß TRGS 905 frei von
Krebsverdacht sind.

- Spanplatten dürfen keine Formaldehydabgabe von mehr als 0,05 ppm
aufweisen.

- Chemische Holzschutzmittel sind zu vermeiden. Sind sie erforderlich
(nach Freigabe durch den Auftraggeber), müssen sie frei von
Schwermetallen sein (z.B. Chromat, Arsen), es ist möglichst auf
Borsalzpräparate zurückzugreifen. Sofern umweltfreundliche Ersatzstoffe
möglich sind z.B. Polyethylen, Polypropylen) ist auf PVC zu verzichten
(z.B. bei Zu- und Abwasserleitungen, Folien, Bodenbelägen,
Kleinbauteile, Innenausbau).

- Können die Angaben über Stoffe und Bauteile aus zwingenden technischen
Gründen nicht eingehalten werden, ist der Auftraggeber unverzüglich zu
unterrichten.

Der Auftraggeber behält sich vor, eine entsprechende Deklarations- und
Schadstoffliste durch den Auftragnehmer ausfüllen und unterschreiben zu
lassen. Auf Anforderung der Bauleitung hat der Auftragnehmer
Unbedenklichkeitsbescheinigungen und Inhaltsstoffnachweise der von ihm
verwendeten Baumaterialien zu erbringen.

Der Auftragnehmer hat dafür zu sorgen, dass die Baustoffe und Bauteile
in umweltfreundlicher Verpackung mit möglichst geringem
Verpackungsanteil (z.B. Großgebinde, Siloware oder recycelbarer
Verpackung) angeliefert werden, verpackungslose Anlieferungen,
Mehrwegverpackungen und Verpackungsmaterialien aus Papier, Pappe und
Polypropylenfolie werden bevorzugt.

Soweit nicht andere Stoffe ausgeschrieben sind, werden nur ökologisch
unbedenkliche Baustoffe verwendet. Nicht genormte Stoffe dürfen nur nach
Rücksprache und schriftliche Freigabe durch den Auftraggeber zur
Anwendung kommen, wenn diese bewährt sind und den anerkannten Regeln der
Bauphysik und der Baukunst entsprechen.

0.2.9 Art und Umfang der vom AG verlangten Eignungs- und  Gütenachweise
Bei nicht genormten Stoffen und Bauteilen sind, soweit erforderlich, die
bauaufsichtlichen Zulassungen der Objektüberwachung zu übergeben.
Zulassungen und Prüfbescheide der verwendeten Konstruktionen sind dem
Architekten unaufgefordert und rechtzeitig vor Ausführung im
Zusammenhang mit der Übergabe der Werkstattplanung zu übergeben.

Zur Gewährleistung der Anforderungen des §81 Abs. 4 MBO sind sämtliche
Allgemeinen bauaufsichtlichen Zulassungen (AbZ), Allgemeine
bauaufsichtliche Prüfzeugnisse (AbP) und Zustimmungen im Einzelfall
(ZiE) für Brandschutz-Bauprodukte unaufgefordert spätestens 5 Werktage
vor ihrem erstmaligen Einsatz auf der Baustelle in lesbarer, geordneter
und vollständiger Form der Bauleitung zu übergeben. Ist eine Einbau-
oder Montageanleitung Bestandteil der oben genannten Unterlagen ist
diese ebenso mit zu übergeben.

0.2.10 Art, Anzahl, Menge oder Masse der Stoffe die durch den AG
beigestellt werden...
Durch den AG werden keine Stoffe oder Bauteile beigestellt., mögliche
Abweichungen sind explizit im LV aufgeführt.

0.2.11 Übernahme von Leistungen wie Abladen, Lagern und Transport von
Stoffen und Bauteilen durch den AG

Durch den AG werden keine derartigen Leistungen erbracht.

0.2.12 Leistungen für andere Unternehmer
Durch den AN werden keine derartigen Leistungen erbracht.

0.2.13 Mitwirken beim Einstellen von Anlageteilen...
Durch den AN werden keine derartigen Leistungen erbracht.

0.2.14 Benutzen von Teilen der Leistung vor Abnahme
Auf schriftliches Verlangen durch den Auftraggeber können Teile der
Leistung vor der Gesamtabnahme genutzt werden. Diese Teile werden dann
durch Teilabnahme übergeben. Darüber hinaus besteht kein Anspruch auf
Teilabnahme seitens des Auftragnehmers. Der Auftragnehmer ist für den
Schutz seiner Leistungen bis zur Abnahme verantwortlich. Es kann nicht
davon ausgegangen werden, dass der Zugang zu Bauteilen abzuschließen
bzw. durch Dritte nicht zugänglich ist.

Weitere allgemeine Angaben
Die Ausführung der vertraglichen Leistungen hat in Übereinstimmung mit
den allgemeinen Vertragsbedingungen (VOB), den DIN-Normen, den
Fachregeln der Verbände, den Verordnungen der Baubehörden, Hinweise und
Einbauvorgaben der Werkstofflieferanten sowie nach den anerkannten
Regeln der Baukunst zu erfolgen. Sie gelten vollinhaltlich als
Ergänzungen des Leistungsverzeichnisses.

Zur Leistungserbringung notwendige Planunterlagen stellt der
Auftraggeber dem Auftragnehmer einfach als Papierpause und als pdf-File
zur Verfügung.

Das Lagern von Druckgasflaschen in Kellerräumen, Treppenhäusern,
Durchgängen und Durchfahrten ist untersagt. Bei Arbeiten mit brennbaren
Gasen muss ein Feuerlöscher, tragbar, nach DIN EN 3 durch den
Leistungserbringer zu den Arbeiten einsatzbereit beigestellt sein.

Bei evtl. anfallenden Heißarbeiten (Schweißen, Arbeiten mit
Trennscheiben, Heißverkleben, usw.) wird durch die
Bauleitung/Fachbauleitung vor Beginn der Ausführung ein Erlaubnisschein
für Schweiß-, Schneid-, Löt- und Trennschleifarbeiten ausgestellt, ohne
den mit den genannten Arbeiten nicht begonnen werden darf. Diese
Arbeiten sind möglichst zu Beginn eines Arbeitstages auszuführen.
Entsprechende Schutzmaßnahmen (z.B. Vorhalten von Feuerlöschern) müssen
in Absprache mit der Bauleitung/Fachbauleitung durchgeführt werden.

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken. Vor Beginn der Arbeiten
sind die tatsächlichen Einbauhöhen bezogen auf das gesamte Ausbausystem
mit der Bauleitung abzustimmen, wenn unzulässige Toleranzen oder
Änderungen des geplanten Fußbodenaufbaus festgestellt oder vermutet
werden.

Der Auftragnehmer hat dafür Sorge zu tragen, dass während der Ausführung
seiner Leistungen immer mindestens ein fließend deutschsprechender
Mitarbeiter seiner Firma auf der Baustelle anwesend ist.

Zu den auf der Baustelle vorzuhaltenden Ausführungsunterlagen zählt
neben den Ausführungsplänen auch eine Ausfertigung dieser
Leistungsbeschreibung.

Die vom Auftragnehmer verwendeten Ausführungsunterlagen müssen den
Freigabevermerk des Auftraggebers oder des Objektüberwachenden tragen.
Durch Übergabe neuer Unterlagen sind ungültig gewordene Unterlagen vom
Auftragnehmer entsprechend zu kennzeichnen und aufzubewahren. Nicht
freigegebene Unterlagen dürfen nicht verwendet werden.

Anfahrten der Feuerwehr, welche durch versehentliches Auslösen des
Brandmeldealarmes durch Rauch bzw. Staubentwicklung ausgelöst werden,
gehen zu Lasten des Auftragnehmers. Es ist sicherzustellen, dass bei
Arbeiten mit Rauch- bzw. Staubentwicklung die betreffende
Brandmeldelinie durch die Bauleitung/technischen Dienst des Hauses
während der Arbeiten abgeschaltet wurde.

Auf die Abschaltung evtl. im Baubereich befindlicher Rauchmeldeanlagen
vor Baubeginn ist zu achten. Die Abschaltung ist mit der örtlichen
Bauleitung/Fachbauleitung, sowie der Technischen Direktion vor Beginn
der Arbeiten abzustimmen. Die örtliche Bauleitung/Fachbauleitung bzw.
die Technische Direktion ist unmittelbar nach Beendigung der Arbeiten zu
informieren um die Brandmeldeanlage wieder in Betrieb nehmen zu können.

Zur Abschaltung einer Linie der Brandmeldeanlage ist vor Beginn der
Arbeiten ein Erlaubnisschein durch die örtliche
Bauleitung/Fachbauleitung in Abstimmung mit der technischen Direktion
des Hauses auszustellen.

Auf der Baustelle herrscht absolutes Rauchverbot. Ebenso ist der Konsum
jedweder - auch nur gering - alkoholhaltiger Getränke oder Speisen sowie
sonstiger rauscherzeugender oder bewusstseinstrübender und
-beeinflussender Stoffe untersagt. Der Auftraggeber behält sich vor bei
Verstoß den entsprechenden Personen ein Ortsverbot zu erteilen. Beim
Verdacht auf Gesetzesverstöße wird die Polizei eingeschaltet.

Das Einrichten von Schlafunterkünften oder die sonst wie geartete
Nächtigung auf dem Baufeld ist nicht gestattet.

## Zusätzlicher Text
III: ZTV GEWERK

Zusätzliche Technische Vertragsbedingungen (ZTV) für Bauleistungen:

ALLGEMEIN  gilt die
1. VOB Teil C DIN 18299 Allgemeine Regelungen für Bauarbeiten aller Art

Alle LV- Positionen verstehen sich, sofern nichts anderes erwähnt inkl.
Lieferung und Montage

1.0 Zusätzliche Richtlinien und Normen

Es gelten alle einschlägigen und zum Zeitpunkt der Angebotsabgabe
gültigen Normen bzw. Vorschriften, Empfehlungen, Richtlinien, Hinweise -
unabhängig von ihrer ministeriellen Einführung in dem zuständigen
Bundesland - welche sich auf das vorgesehene Material und dessen
Verarbeitung nach neuesten Kenntnissen der Technik beziehen.

Anforderungen an Materialien

Alle eingesetzten Materialien (Grundierungen, Spachtelmassen, etc.)
müssen die GEV-Anforderungen nach Emicode EC 1 (sehr emissionsarm) bzw.
RAL UZ 113 erfüllen.

Nachweise sind der Bauleitung vor Beginn der Arbeiten unaufgefordert
vorzulegen.

Beschichtungen / Versiegelungen
Die speziellen Anforderungen der einzelnen Beschichtungssysteme sind in
den Positionen benannt.

2.0 Ausführung

2.1 Messungen und Höhenangaben
Die zur Durchführung der eigenen Leistungen erforderlichen Messungen und
Bauabschnürungen sind vom AN zu erbringen.
Alle Maße und Stückzahlen sind vor Ausführung am Bau
selbstverantwortlich zu prüfen.
Die Maße sind, soweit vom Bauablauf, möglich vom Auftragnehmer am Bau zu
nehmen.
Die Baumaße vorangehender Gewerke am Bau müssen dem Baufortschritt
entsprechend kontrolliert werden. Abweichungen über den zulässigen
Toleranzbereich hinaus sind dem AG unverzüglich mitzuteilen.
Geschieht dies vor dem Beginn der Arbeiten nicht, so gilt das als
Bestätigung, dass die zulässigen (Roh)bautoleranzen der Vorgewerke nicht
überschritten worden sind.

2.2 Prüfung Vorleistungen /
Rechtzeitig vor Beginn der Arbeiten hat der AN sich ferner davon zu
überzeugen, dass die Untergrundflächen, Bauteile und angrenzenden
Materialien geeignet sind, die vorgeschriebenen Konstruktionsaufbauten
bzw. Materialien aufzunehmen. Ferner hat er zu prüfen, ob die
Verträglichkeit der zusammengefügten Materialien für die vorgesehene
Nutzung geeignet ist. Sind Mängel zu erkennen oder Schäden am fertigen
Produkt zu befürchten, ist der AG sofort darauf hinzuweisen.
Nachträgliche Einwände und Forderungen sind ausgeschlossen und werden
nicht anerkannt.

Ausführungsmängel von Vorleistungen anderer AN
Der AN hat sich als Nebenleistung nach VOB "Prüfung des Vorgewerks"  von
der ordnungsgemäßen Ausführung der Leistungen von Vorunternehmern
innerhalb von 2 Wochen nach Aufforderung durch die AG-Bauleitung zu
überzeugen jedoch spätestens 2 Wochen vor Beginn der eigenen Leistung.
Mängel an der Leistung des AN, die nachträglich auf mangelhafte
Vorleistungen begründet werden, berechtigen nicht zu Nachforderungen, um
den vertragsgemäßen Zustand seiner Leistung wieder herzustellen.

2.3 Herstellen, Liefern und montieren
Auch ohne nochmalige Erwähnung in der Position umfasst der
Positionsinhalt grundsätzlich Fertigung nach Aufmaß, Lieferung und
komplette Montage bzw. Einbau der angegebenen Teile inkl.
Befestigungsmittel.

2.4 Bauleitung des Auftragnehmers/ Koordinationspflicht des AN
Der AN verpflichtet sich, die Baustelle permanent durch einen
qualifizierten Bauleiter zu besetzen. Der Bauleiter muß im Rahmen der
für die Bauausführung vertraglich vereinbarten Arbeitszeiten über
Telefon/Mobiltelefon erreichbar sein. Das Bauleiterbüro des AN muss per
Fax und/oder E-Mail erreichbar sein.

2.5 Baustellen- Jour- Fixe
Koordinationsbesprechungen finden regelmäßig (wöchentlich/vierzehntägig)
statt. Baubegehungen nach Erfordernis. Der Auftragnehmer ist
verpflichtet, an diesen vom Auftraggeber festgesetzten Besprechungen
durch einen geeigneten, bevollmächtigten Vertreter (Fachbauleiter)
teilzunehmen, der zu rechtsverbindlichen Vereinbarungen bevollmächtigt
ist.
Zudem obliegt dem AN gemäß VOB /B die Koordination der Vor- und
Folgegewerke, z. B. AN HLS und AN Sanitär, Trockenbau etc. im Zuge der
Ausführung der Arbeiten.

2.6. Gerüste / Raumhöhen:
Die Geschoss-Rohbau-Lichte Höhen sind den beigefügten Schnittzeichnungen
zu entnehmen und in den Leistungspositionen angegeben. Der AN hat für
alle Leistungen eigene Gerüste zu stellen und vor zu halten.

2.7 Sichtbeton / Schutzmaßnahmen
Bei allen vor Ort sichtbaren Beton und Mauerwerksflächen ist davon aus
zu gehen dass diese als Sichtbeton/Sichtmauerwerk so verbleiben. Das
Personal ist entsprechend zu unterweisen, dass keinerlei Beschriftungen
oder gar Beschädigungen an diesen Oberflächen erfolgen.

2.8 Untergründe / Oberflächen:

Alle Stellen, an denen Risse im Putzgrund sichtbar sind oder wo Risse
erwartet werden müssen, sind vor Beginn mit dem AG zu besichtigen, die
Ausführung festzulegen und deren Vergütung zu regeln.

Alle Anstrich- und Beschichtungsuntergründe sind vom AN rechtzeitig auf
Eignung und Tragfähigkeit (DIN 55900 Gitterschnitt) zu untersuchen. Der
Feuchtgehalt von mineralischem Untergrund darf die zulässigen Werte gem.
DIN bzw. Herstellerangaben nicht überschreiten.
Der Anstrichträger darf keine Rückstände  und Zusätze aufweisen, welche
die Haftung des  Anstrichs beeinträchtigen.

Untergrundschäden sind mit artgleichem Material und in gleicher
Oberflächenstruktur auszubessern und ggf. durch einen zusätzlichen
Anstrich auszugleichen. Kleinere Grate sind abzustoßen.
Der Anstrich darf nur auf einen festen, sauberen und staubfreien
Untergrund aufgetragen werden, der keine ausblühungsfähigen Salze
enthält.
Verunreinigungen durch Staub, Schmutz, anhaftende Teile in geringem
Umfang, Schalmittel und dgl. sind vom AN durch geeignete Maßnahmen zu
entfernen (Nebenleistung).

2.9 Abweichung von Plänen

Der AN hat die Arbeiten entsprechend den Plänen des Architekten, der
Tragwerksplanung und in Abstimmung mit der örtlichen Bauleitung
auszuführen. Die Angaben der Pläne sind vor Beginn der Arbeiten auf der
Baustelle genauestens mit den tatsächlichen Gegebenheiten vor Ort zu
vergleichen. Abweichungen sind sofort der Bauleitung des Architekten
mitzuteilen.

2.10 Bauzeitplan:
Der Auftragnehmer (AN) hat eine Bauzeitenplan vorzulegen.

Dieser dient dem Nachweis und der Kontrolle der Einhaltung der
Vertragsfristen. Die Festlegungen des Auftraggebers z.B. zur
baufachlichen Koordination mit anderen Leistungsbereichen sind zu
berücksichtigen. Bei Änderungen der Vertragsfristen oder bei erheblichen
Abweichungen ist der Plan vom Auftragnehmer unverzüglich, jedoch
spätestens innerhalb von 5 Werktagen zu überarbeiten, der Endtermin
bleibt hiervon jedoch unberührt.

2.11 Baustelleneinrichtung
Die Allgemeine Baustelleneinrichtung (einschließlich der vom AN zur
Durchführung der Arbeiten benötigten
Aufenthalts- oder Lagerräume) einrichten, vorhalten, unterhalten und
räumen, ist in die Position Baustelleneinrichtung einzurechnen und wird
nicht gesondert vergütet.

2.12 Weiteres siehe Ausführungsbeschreibungen sowie die weitere
Leistungsbeschreibung.

## Bodenbeschichtung
Datum: 21.12.21

### 1 ÜBERGEORDNETE LEISTUNGEN

#### 1.1 PLANUNG UND DOKUMENTATION

**1.1.1 Dokumentation Gesamtleistung**
Dokumentation Gesamtleistung

Herstellung einer zusammenfassenden Dokumentation aller
erbrachten Leistungen.
Übergabe an die Bauleitung des AGs 2-fach in Papierform
und digital im PDF-Format (aus anderen Dateiformaten
generierte bearbeitbare PDF-Datei, keine gescannten
Dateien).
Die Übergabe hat in DIN A4-Ordnern mit Registern und
Inhaltsverzeichnissen zu erfolgen.
Die geforderten Dokumentationsunterlagen sämtlicher
erbrachter Leistungen sind 2 Wochen vor Abnahme an den
AG zu übergeben.

Diese umfassen:
- sämtliche vom AN gefertigten Ausführungszeichnungen,
Prüfungs- und Überwachungsergebnisse und -Protokolle,
- die vom AN gefertigten Gutachten / Beweissicherungen,
- Sämtliche notwendigen Angaben, welche nötig sind, um
die erbrachte Leistung sicher und der Funktion
entsprechend betreiben, bzw. warten zu können. Wie z.B.
Angaben zu allen verwendeten Materialien und
Oberflächen.
- sämtliche notwendigen Sicherheitsvorschriften für den
Umgang mit der vom AN erbrachten Leistung.
- Konstruktionsbeschreibungen, Konstruktionsarten und
-systeme bzw. -typen
- Hersteller-Unterlagen (Auflistung und Anschriften
sämtlicher Hersteller der
in Ihrer Leistung enthaltenen Bauteile).
- sämtliche Mängelhaftungsdaten,  Verzeichnis mit
Beginn, Dauer und Ende der einzelnen Fristen,
- Prüfungen, Zulassungen und Nachweise, wie
Zulassungsbescheide für Bauteile mit allgemeiner
bauaufsichtlicher Zulassung, Produktdatenblätter /
Sicherheitsdatenblätter der eingesetzten Materialien
- Fachbauleitererklärung und Fachunternehmererklärung
- Abnahmeprotokolle.

Auflistung sämtlicher an der Leistungserbringung
beteiligter Nachunternehmer inkl. Ansprechpartner
(Telefonnummer /E-Mail und Adresse),
Entsorgungsnachweise,
Übereinstimmungserklärungen, alle Bautagesberichte

Die Dokumentation ist in folgender Gliederung
anzulegen:
00 Deckblatt
00 Inhaltsverzeichnis
01 Bautagebücher
02 Abnahmeprotokoll
03 Konformitätserklärung
04 Gebrauchsanleitung
05 Produktbeschreibungen, Produktdatenblätter
07 Pflegeanleitungen, Reinigungsempfehlungen
08 Besondere Bescheinigungen und Prüfprotokolle

Die Dokumentation ist mit folgendem Deckblatt
anzulegen:
Projekt:
Bauherr:
Auftragnehmer:
Auftragsnummer:
Auftrag vom:
Auftragnehmer-Adresse:
Auftragnehmer-Telefonnummer:
Auftragnehmer-Telefaxnummer:
Auftragnehmer-e-mail-Adresse:
Auftragnehmer-Projektleiter:
Auftragnehmer-Bauleiter:
Menge: 1,000 psch

**1.1.2 Mitwirkung am Bauablaufplanung**
Mitwirkung am Bauablaufplanung

10 Kalendertage nach Auftragserteilung ist der eigene
Bauablaufplan auf Basis der Ausschreibungsangaben zur
Abstimmung beim AG vorzulegen.
Der Bauablaufplan ist ständig anzupassen und bei mehr
als wöchentlicher Abweichung dem AG korrigiert
einzureichen.
Ebenso hat der Auftragnehmer bei wöchentlichen
Baubesprechungen teilzunehmen in dem mit allen am Bau
beteiligten Firmen der Bauablauf im Detail abgestimmt
wird.
Menge: 1,000 psch

#### 1.2 BAUSTELLENEINRICHTUNG

**1.2.1 Baustelleneinrichtung**
Baustelleneinrichtung

Aufbau der Baustelleneinrichtung für sämtliche in der
Leistungsbeschreibung aufgeführten Leistungen, einschl.
Aufenthalts- und Lagerräume als besondere Leistung nach
DIN 18355 Nr. 4.2.1.
Inkl. Vorhaltung über die Dauer der Leistungserbringung
und Rückbau und Räumen der kompletten
Baustelleneinrichtung des AN nach Abschluss der
Leistung.

Die Ausführung der Leistung ist in mehreren Zeiträumen
entsprechend den Ausführungsfristen zu berücksichtigen.
Menge: 1,000 psch

### 2 BODENBESCHICHTUNG

#### 2.1 UNTERTITEL PRÜFUNGEN

**2.1.1 Prüfung Haftzugfestigkeit**
Prüfung Haftzugfestigkeit

Überprüfen der Haftzugfestigkeit der vorbereiteten
Oberfläche im Beisein der örtlichen Objektüberwachung
gem. DAfStb-Richtlinie Schutz und Instandsetzung von
Betonbauteilen (Rili-SIB, 2001) bzw. ZTV-ING.
Die Ergebnisse (Prüfstelle, Werte, Trennfall) sind in
einem Protokoll festzuhalten und der örtlichen
Objektüberwachung zu übergeben. Liegen die Werte
außerhalb der vom Materialhersteller vorgegebenen
Grenzwerte, sind mit der örtlichen Objektüberwachung
weitere Maßnahmen abzusprechen.
Menge: 6,000 St

**2.1.2 Prüfung Feuchtigkeit**
Prüfung Feuchtigkeit

Feuchtigkeit des Untergrundes im Beisein der örtlichen
Objektüberwachung überprüfen.
Das Meßverfahren ist vorher zu definieren (CM-Gerät,
Darrofen o.glw.). Die Ergebnisse sind in einem
Protokoll festzuhalten und der örtlichen
Objektüberwachung zu übergeben. Liegen die Werte
außerhalb der vom Materialhersteller vorgegebenen
Grenzwerte, sind mit der örtlichen Objektüberwachung
weitere Maßnahmen abzusprechen.
Menge: 6,000 St

**2.1.3 Prüfung Rauhtiefe**
Prüfung Rauhtiefe

Rauhtiefenbestimmung nach der Oberflächenvorbereitung
im Beisein der örtlichen Objektüberwachung gem.
DAfStb-Richtlinie Schutz und Instandsetzung von
Betonbauteilen (Rili-SIB, 2001) bzw. ZTV-ING
(Sandflächenverfahren).
Liegen die Werte außerhalb der vom Materialhersteller
vorgegebenen Grenzwerte, sind mit der örtlichen
Objektüberwachung weitere Maßnahmen abzusprechen.
Menge: 3,000 St

**2.1.4 Prüfung Verarbeitungsbedingungen**
Prüfung Verarbeitungsbedingungen

Vor, während und nach der gesamten
Beschichtungsmaßnahme sind die Oberflächen- und
Lufttemperatur sowie die Luftfeuchtigkeit laufend zu
kontrollieren  und der Taupunkt zu bestimmen (jede
Stunde mind. 1 mal).
Die gemessenen Werte sind in ein Protokoll bzw.
Bautagebuch einzutragen und der örtlichen
Objektüberwachung nach Fertigstellung der Arbeiten zu
übergeben. Liegen die Werte außerhalb der vom
Materialhersteller vorgegebenen Grenzwerte, sind mit
der örtlichen Objektüberwachung weitere Maßnahmen
abzusprechen.
Menge: 1,000 psch

**2.1.5 Prüfung Schichtdicke**
Prüfung Schichtdicke

Überprüfung der geforderten systemspezifischen
Mindestschichtdicken im Beisein der örtlichen
Objektüberwachung durch die Entnahme von Bohrkernen.
Die Entnahmestellen der Proben werden zusammen mit der
örtlichen Objektüberwachung festgelegt. Das
fachgerechte Schließen der überprüften Stellen ist in
den Preis mit einzukalkulieren.
Menge: 6,000 St

#### 2.2 UNTERGRUNDVORBEREITUNG

**2.2.1 Überstand Randdämmstreifen abschneiden PE-Schaum**
STLB-Bau 2020-04 036
Abschneiden des Überstandes des Randdämmstreifens aus
PE-Schaum, für Bodenbelagarbeiten.
Menge: 430,000 m

*Hinweis*
Kugelstrahlen Zementestrich im Kreuzgang

**2.2.2 Untergrund kugelstrahlen Beton nicht schadstoffbelastet**
*** Bezugsbeschreibung
STLB-Bau 2021-04 036
Kugelstrahlen des Untergrundes aus Beton, für
Bodenbelagarbeiten, aufgenommene Stoffe sammeln, und
auf der Baustelle lagern, Abfall ist nicht gefährlich,
nicht schadstoffbelastet.
Menge: 435,000 m2

**2.2.3 Untergrund kugelstrahlen absaugen Beton nicht schadstoffbelastet**
*** gemäß Ausführungsbeschreibung Kugelstrahlen des Untergrundes aus Beton, für
*** wie Position 2.2.2
STLB-Bau 2021-04 036
Kugelstrahlen und Absaugen.
Menge: 435,000 m2

**2.2.4 Calciumsulfatestrich schleifen**
STLB-Bau 2021-04 025
Oberfläche aus Calciumsulfatestrich schleifen.
Menge: 83,000 m2

**2.2.5 Schleifen, Übergangsflächen Boden-Wand**
Schleifen, Übergangsflächen Boden-Wand

Übergangsflächen Boden-Wand (ca 10 cm) inkl. Ecken mit
Diamant-Schleifscheibe intensiv anschleifen, um labile
Teile sowie Verschmutzungen restlos zu entfernen.
Anschließend mit dem Industriestaubsauger gründlich
reinigen.
Die Oberfläche muss eine Haftzugfestigkeit von mind.
2,0 N/mm² aufweisen.
Anfallender Bauschutt ist durch den AN zur bauseitigen
Sammelstelle zu transportieren und in den
entsprechenden Container einzufüllen.
Menge: 430,000 m

#### 2.3 Beschichtungsarbeiten R 10 und R 11

*Hinweis*
Hinweis Versiegelung Estrich - 2K-EPOXY

Das ausgeschriebene System besteht aus einer
Epoxidharzgrundierung, ggf. einer Egalisierung, einer
pigmentierten Epoxidharz-Deckschicht und einer
transparenten Epoxidharz-Deckversiegelung mit
Glasvollkugeln.
Die Oberfläche ist rutschhemmend,
Rutschhemmklasse: R 10 bzw. R 11, und besitzt eine gute
Abriebfestigkeit.
Das System ist geeignet für den Einsatz als
Bodenbeschichtung bei mittlerer mechanischer Belastung.
Die Systemschichtdicke beträgt 1,5 bis 2 mm.

Grundierung
Aufbringen einer Grundierung aus einem nicht
pigmentierten, zweikomponentigen Epoxidharz auf den
vorbereiteten Untergrund.
Abstreuen mit feuergetrocknetem Quarzsand 0,3 - 0,8 mm.
Verbrauch 0,3 - 0,5 kg/m²
Abstreukorn ca. 1,0 kg/m²

Egalisierung > 0,5 bis 1 mm Rautiefe
Aufbringen einer Kratzspachtelung auf die grundierten
Flächen, bestehend aus einem nicht pigmentierten,
zweikomponentigen Epoxidharz und Quarzsand gemäß
Herstellervorschrift.
Abstreuen mit feuergetrocknetem Quarzsand 0,3 - 0,8 mm.

Glatte Beschichtung:
Aufbringen eines Verlaufmörtels bestehend aus
1 Gew.-Teil eines pigmentierten, zweikomponentigen
Epoxidharzes und 0,5 Gew.-Teile feuergetrockneter
Quarzsand 0,1 - 0,5 mm.
Farbton: RAL 7032 kieselgrau
Verbrauch ca. 1,15 kg/m² je mm Schichtdicke
Anforderungen an das Produkt:
Total Outgassing des Gesamtsystems: max 420 µg/g (M+W
Group Specification) Druckfestigkeit (DIN EN ISO 604):
mind. 60 N/mm²
Biegezugfestigkeit (DIN EN ISO 178): mind. 30 N/mm²
Radondicht.

Rutschhemmende Deckversiegelung R 10 bzw. R 11
Aufbringen einer Deckversiegelung aus einem
transparenten, seidenmatten, wasserverdünnbaren,
zweikomponentigen Epoxidharz, gefüllt mit 3 %
Vollglasperlen 75 - 150 µm (R10), bzw. gefüllt mit 30 %
Vollglasperlen 180 - 300 µm (R 11)
Rutschhemmklasse: R 10 bzw. R 11
Verbrauch ca. 0,15 kg/m²

*Hinweis*
Hinweis zur Erstellung der Hohlkehle

die Hohlkehlen werden als nicht schubfeste Konstruktion
ausgeführt, die Fuge zur aufgehenden Wand soll
mindestens 10 mm betragen, anschließend wird die Fuge 2
bis 3 cm mit Rundschnur und Dichtstoff gem. Pos.
hinterfüllt

*Hinweis*
Büro R 10, WC, Putzraum

Untergrund: schwimmender Zementestrich

Einbauort:
A 0.27 WC D mit Fußbodenheizung
A 0.28 WC H mit Fußbodenheizung
A 0.34 Kleiderkammer
A 0.37 Putzraum
A 0.40 Büro

**2.3.1 Zementestrich beschichten grundieren Mehrkomponenten-EP D 2mm**
*** Bezugsbeschreibung
STLB-Bau 2021-04 025
Oberfläche aus Zementestrich beschichten einschl.
grundieren, mit Mehrkomponenten-Epoxidharz,
Beanspruchung mechanisch, Nenndicke Beschichtung 2 mm,
Bewertungsgruppe Rutschgefahr R 10 ASR A1.5/1,2,
Ausführung im Erdgeschoss.
Menge: 60,000 m2

**2.3.2 Randdämmstreifen PE-Schaum D 10mm H 150mm**
STLB-Bau 2021-04 025
Randdämmstreifen aus PE-Schaum, Dicke 10 mm, Höhe 150
mm.
Menge: 68,000 m

**2.3.3 Hohlkehle herstellen Boden R 5cm**
STLB-Bau 2021-04 081
Hohlkehle herstellen, Bauteil Boden, Fläche waagerecht
(bis 2 % geneigt), Radius 5 cm, anarbeiten an Wand.
Menge: 68,000 m

**2.3.4 Beschichtung Hohlkehle**
Beschichtung Hohlkehle

Hochziehen des ausgeschriebenen Beschichtungssystems
auf Hohlkehle
Oberkante Sockelbeschichtung ca. 15 cm über OKFF
einschließlich Abklebe- und Beschneidearbeiten.
Menge: 68,000 m

**2.3.5 Bauteilfuge abdichten Fugendichtstoff Acrylat-Copolymer bitumenverträglich B 10mm**
Abdichtung von Bauteilfugen in Böden, Untergrund Beton,
mit Fugendichtstoff, Basis Acrylat-Copolymer
bitumenverträglich,
Farbton grau, Fugenbreite 10 mm, Verhältnis Fugenbreite
zu Dichtstofftiefe 1:2, Fugen vorbereiten.
Menge: 68,000 m

*Hinweis*
Werkstatt und Lager R 11

Untergrund:
Schwimmender Zementestrich

Einbauort:
A 0.35 Waschen +Trocknen
A 0.36 Flur
A 0.38 Hochregallager
A 0.41a Haustechnik
A 0.41b Hausanschluss
A 0.42 Lager
A 0.43 Füllstation
A 0.44 Atemluft + Kompressor
A 0.46 Gerätewerkstatt
A 0.47 Atemschutz
A 0.49 Anlieferung

**2.3.6 Zementestrich beschichten grundieren Mehrkomponenten-EP D 2mm**
*** gemäß Ausführungsbeschreibung Oberfläche aus Zementestrich beschichten einschl.
*** wie Position 2.3.1
STLB-Bau 2021-04 025
Bewertungsgruppe Rutschgefahr R 11 ASR A1.5/1,2.
Menge: 304,000 m2

**2.3.7 Randdämmstreifen PE-Schaum D 10mm H 150mm**
STLB-Bau 2021-04 025
Randdämmstreifen aus PE-Schaum, Dicke 10 mm, Höhe 150
mm.
Menge: 232,000 m

**2.3.8 Hohlkehle herstellen Boden R 5cm**
STLB-Bau 2021-04 081
Hohlkehle herstellen, Bauteil Boden, Fläche waagerecht
(bis 2 % geneigt), Radius 5 cm, anarbeiten an Wand.
Menge: 232,000 m

**2.3.9 Beschichtung Hohlkehle**
Beschichtung Hohlkehle

Hochziehen des ausgeschriebenen Beschichtungssystems
auf Hohlkehle
Oberkante Sockelbeschichtung ca. 15 cm über OKFF
einschließlich Abklebe- und Beschneidearbeiten.
Menge: 232,000 m

**2.3.10 Bauteilfuge abdichten Fugendichtstoff Acrylat-Copolymer bitumenverträglich B 10mm**
Abdichtung von Bauteilfugen in Böden, Untergrund Beton,
mit Fugendichtstoff, Basis Acrylat-Copolymer
bitumenverträglich,
Farbton grau, Fugenbreite 10 mm, Verhältnis Fugenbreite
zu Dichtstofftiefe 1:2, Fugen vorbereiten.
Menge: 232,000 m

*Hinweis*
Umkleiden R 11

Untergrund:
Schwimmender Calciumsulfat- bzw. Zementestrich mit FBH

Einbauort:
A 0.30 Umkleide D
A 0.32 Umkleide H

**2.3.11 Zementestrich beschichten grundieren Mehrkomponenten-EP D 2mm**
*** gemäß Ausführungsbeschreibung Oberfläche aus Zementestrich beschichten einschl.
*** wie Position 2.3.1
STLB-Bau 2021-04 025
Bewertungsgruppe Rutschgefahr R 11 ASR A1.5/1,2.
Menge: 83,000 m2

**2.3.12 Randdämmstreifen PE-Schaum D 10mm H 150mm**
STLB-Bau 2021-04 025
Randdämmstreifen aus PE-Schaum, Dicke 10 mm, Höhe 150
mm.
Menge: 60,000 m

**2.3.13 Hohlkehle herstellen Boden R 5cm**
STLB-Bau 2021-04 081
Hohlkehle herstellen, Bauteil Boden, Fläche waagerecht
(bis 2 % geneigt), Radius 5 cm, anarbeiten an Wand.
Menge: 60,000 m

**2.3.14 Beschichtung Hohlkehle**
Beschichtung Hohlkehle

Hochziehen des ausgeschriebenen Beschichtungssystems
auf Hohlkehle
Oberkante Sockelbeschichtung ca. 15 cm über OKFF
einschließlich Abklebe- und Beschneidearbeiten.
Menge: 60,000 m

**2.3.15 Bauteilfuge abdichten Fugendichtstoff Acrylat-Copolymer bitumenverträglich B 10mm**
Abdichtung von Bauteilfugen in Böden, Untergrund Beton,
mit Fugendichtstoff, Basis Acrylat-Copolymer
bitumenverträglich,
Farbton grau, Fugenbreite 10 mm, Verhältnis Fugenbreite
zu Dichtstofftiefe 1:2, Fugen vorbereiten.
Menge: 60,000 m

#### 2.4 Beschichtungsarbeiten R 12

*Hinweis*
Treibstofflager und Schlauchwerkstatt R 12

Untergrund:
Schwimmender Zementestrich

Einbauort:
A 0.45 Treibstofflager
A 0.48 Schlauchwerkstatt

**2.4.1 Besch OS8 Grund Kratzsp Decksch Reaktionsharz Deckversiegelung D 2500mym**
STLB-Bau 2021-04 081
Beschichtung für chemisch widerstandsfähige, begeh- und
befahrbare, mechanisch stark belastete Flächen gemäß
DAfStb-Richtlinie "Schutz und Instandsetzung von
Betonbauteilen" Teil 2: "Bauprodukte und Anwendung" und
auf vorbereiteten Betonflächen ohne Altbeschichtung,
als Oberflächenschutzsystem OS 8,
Bauteil Boden, Grundierung und Kratzspachtelung auf
Reaktionsharzbasis, verschleißfeste, ggf. vorgefüllte
Deckschicht auf Reaktionsharzbasis, abgestreut, mit
Deckversiegelung passend zum gewählten System,
Mindestschichtdicke 2500 mym, Gesamtschichtdicke,
Grundierung und Deckversiegelung, bei reinen
Schutzmaßnahmen im Sinne von DIN EN 13813, für Rautiefe
0,5 mm, Farbton RAL 7032, Bewertungsgruppe Rutschgefahr
R 12 ASR A1.5/1,2.
Menge: 71,000 m2

**2.4.2 Randdämmstreifen PE-Schaum D 10mm H 150mm**
STLB-Bau 2021-04 025
Randdämmstreifen aus PE-Schaum, Dicke 10 mm, Höhe 150
mm.
Menge: 45,500 m

**2.4.3 Hohlkehle herstellen Boden R 5cm**
STLB-Bau 2021-04 081
Hohlkehle herstellen, Bauteil Boden, Fläche waagerecht
(bis 2 % geneigt), Radius 5 cm, anarbeiten an Wand.
Menge: 45,500 m

**2.4.4 Beschichtung Hohlkehle**
Beschichtung Hohlkehle

Hochziehen des ausgeschriebenen Beschichtungssystems
auf Hohlkehle
Oberkante Sockelbeschichtung ca. 15 cm über OKFF
einschließlich Abklebe- und Beschneidearbeiten.
Menge: 45,500 m

**2.4.5 Anarbeiten an Gitterrost**
Anarbeiten an Gitterrost

Anarbeiten der Beschichtung an Gitterrost
Schlauchwerkstatt
Menge: 4,000 m

**2.4.6 Anarbeiten der Beschichtung R 10 bis R 12 an Türöffnungen**
Menge: 30,000 m

**2.4.7 Bauteilfuge abdichten Fugendichtstoff Acrylat-Copolymer bitumenverträglich B 10mm**
Abdichtung von Bauteilfugen in Böden, Untergrund Beton,
mit Fugendichtstoff, Basis Acrylat-Copolymer
bitumenverträglich,
Farbton grau, Fugenbreite 10 mm, Verhältnis Fugenbreite
zu Dichtstofftiefe 1:2, Fugen vorbereiten.
Menge: 45,500 m

#### 2.5 Staubindender Anstrich OG Werkstattbereich

**2.5.1 Entfernen mineral Sinterschicht**
Entfernen der mineralischen Sinterschicht an Boden aus
Stahlbeton.
Ausführung nur nach Aufforderung durch die
Bauüberwachung
Menge: 560,000 m2

**2.5.2 Reinigen des Untergrundes**
Mechanisches Reinigen der Bodenflächen aus Stahlbeton
durch geeignetes Verfahren zur Vorbereitung des
Untergrundes für Folgepositionen.
Ausführung nur nach Aufforderung durch die
Bauüberwachung.
Menge: 560,000 m2

**2.5.3 Boden innen Zementspachtel spachteln Q2**
Boden innen, auf Stahlbetondecke glatt, mit
zementhaltiger Spachtelmasse spachteln, Spachtelung
Qualitätsstufe Q2, Spachtelfläche bis 50 % der
Gesamtfläche in nicht zusammenhängenden Teilflächen.
Ausführung nur nach Aufforderung durch die
Bauüberwachung.
Menge: 560,000 m2

**2.5.4 Erstbesch Boden Estrich**
Erstbeschichtung an Boden, innen, Untergrund Estrich,
Zementestrich,
Grundbeschichtung für Dispersionslack, wasserbasiert,
haftvermittelnd,
Zwischenbeschichtung aus Dispersionslack,
wasserbasiert,
Schlussbeschichtung aus Dispersionslack, wasserbasiert,
deckend, mittelgetönt.
Farbton: kieselgrau RAL 7032 bzw. Standardfarben nach
Wahl AG

Rutschhemmung R10
Menge: 560,000 m2

**2.5.5 Bauteilfuge abdichten Fugendichtstoff Acrylatdispersion B 10mm**
Abdichtung von Bauteilfugen in Böden, Untergrund Beton,
und Putz, mit Fugendichtstoff, Basis Acrylatdispersion,
Farbton grau, Fugenbreite 10 mm, Verhältnis Fugenbreite
zu Dichtstofftiefe 1:1, Fugen vorbereiten.
Menge: 250,000 m

### 3 STUNDENLOHNARBEITEN

#### 3.1 STUNDENLOHNARBEITEN

*Hinweis*
HINWEIS STUNDENLOHNARBEITEN

In den Stundenlohnverrechnungssätzen sind sämtliche
Aufwendungen wie z.B. Lohn- und Gehaltskosten
(Tariflöhne einschl. etwaiger Lohnzulagen und
vermögenswirksamer Leistungen), die Lohn und
Gehaltskosten (z.B. Auslösungen, Wegegelder,
Wegzeitentschädigungen, Fahrtkostenerstattung), die
Sozialbeiträge, ggf. die Winterbauumlagen, die
Gemeinkostenanteile sowie der Gewinn, jedoch ohne
Umsatzsteuer, enthalten.

Zuschläge für etwaige Mehr-, Nacht- , Sonntags- und
Feiertagsarbeiten sind ggf. gesondert nachzuweisen und
werden nach den maßgeblichen Tarifen g sondert
vergütet.

In den Verrechnungssätzen sind die Lohn- und
Gehaltskosten für die An- und Abfahrtszeiten
einzurechnen. Anfahrtzeiten werden nicht vergütet. In
den Stu denlohnzetteln sind nur auf der Baustelle
anfallende Stunden anzugeben, nicht aber die
Wegezeiten.

Vom Auftraggeber zu vertretende und anerkannte Warte-
und Arbeitsunterbrechungszeiten werden wie
Stundenlohnarbeiten vergütet.

Alle Montageeinrichtungen und Transportmittel sind vom
Auftragnehmer zu stellen. Kosten für den Einsatz von
Gerüsten, deren Arbeitsbühnen höher als 2 m über
Gelände oder Fußboden liegen, sind in die
Verrechnungssätze einzurechnen.

Auf den Stundenzetteln müssen Vor- und Zuname, Beruf,
Lohngruppe lt. angebotenem Stundenverrechnungssatz,
Arbeitsleistung nach Zeit, Verbrauch an Baustoffen
sowie Ort und Dauer der Arbeiten angegeben werden. Wenn
Maschinen benutzt werden, Werkzeug oder sonstige Geräte
bis zu 510,00 Euro Anschaffungswert (netto), sind diese
in die Verrechnungssätze mit einzurechnen. Werden
etwaige Maschinen benutzt, so muss die genaue
Leistungsangabe nach Zeit, Ort und Dauer angegeben
werden.

Vom AN beauftragte Subunternehmer erhalten die gleichen
 Stundensätze.

**3.1.1 Stundenlohn Baufachwerker**
Stundenlohn Baufachwerker

Bauleistungen im Stundenlohn Facharbeiter
Menge: 10,000 h

**3.1.2 Stundenlohn Facharbeiter**
Stundenlohn Facharbeiter

Bauleistungen im Stundenlohn Facharbeiter
Menge: 10,000 h

**3.1.3 Stundenlohn Vorarbeiter**
Stundenlohn Vorarbeiter

Bauleistungen im Stundenlohn Vorarbeiter
Menge: 5,000 h
